# PROYECTO_05

- Propiedad del archivo: SOFT S.A.
- Formato: FIEBDC-3/2002
- Programa: Presto 8.75
- Fecha de los precios: 10/04/2013
- Divisa: EUR
- Código: PROYECTO_05
Importe: 185875.3

## C1 ESPECIALES ESTRUCTURAS Y MAQUINARIA ESCÉNICAS
Importe: 14187.43

**C101** M2 PARRILLA DE TECHO
66 M2 × 119.68 = 7898.88
Suministro y colocación de celosía de escenario SCENIC LIGHT mod. ORTO 150 o simialr y equivalente, formada por estructura de tubos de acero perpendiculares a la embocadura cada 1,5 m con fijaciones al techo cada 2 m.
Bajo éstos se disponen tubos redondos de 50 mm paralelos a la embocadura fijados mediante grapas a 90º aprox cada 0,80 m.
Cada uno de éstos últimos se utilizará para suspender las varas de luces, cámara negra carriles y decorados, etc.
Acabado: pintura de imprimación y esmalte sintético negro.

| Código | Ud | Descripción | Rendimiento | Precio | Importe |
|---|---|---|---|---|---|
| OOFICIAL1A | Hr | Oficial de 1ª (mano de obra; 11/06/2013) | 0.473 | 11.33 | 5.36 |
| OPEONORD | Hr | Peón ordinario (mano de obra; 11/06/2013) | 0.473 | 9.08 | 4.29 |
| PC101002 | M2 | Materiales Parrilla de Techo i/ material aux. (material; 26/05/2013) | 1 | 103.4 | 103.40 |
| PC101003 | Ud | Imprimación y esmalte sintético (material; 26/05/2013) | 1 | 3.12 | 3.12 |
| %MMA | % | Maquinaria y Medios Auxiliares | 1 % | 116.17 | 1.16 |
| %CI | % | Costes indirectos..(s/total) | 2 % | 117.33 | 2.35 |
|  |  | Total |  |  | 119.68 |

**C102** Ud SOPORTE DE PROYECTORES
2 Ud × 307.76 = 615.52
Soporte para proyectores de iluminación frontal-lateral desde sala, de 3 m de altura, formado por tubo de acero de Ø 50.2 mm, con soportes a placa y 2 placas para fijación a muro. Totalmente instalado.

| Código | Ud | Descripción | Rendimiento | Precio | Importe |
|---|---|---|---|---|---|
| OPEONORD | Hr | Peón ordinario | 7.18 | 9.08 | 65.19 |
| PC102002 | Ud | Material para Soporte Proyectores i/ material aux. (material; 26/05/2013) | 1 | 233.55 | 233.55 |
| %MMA | % | Maquinaria y Medios Auxiliares | 1 % | 298.74 | 2.99 |
| %CI | % | Costes indirectos..(s/total) | 2 % | 301.73 | 6.03 |
|  |  | Total |  |  | 307.76 |

**C103** Ud PUENTE DE ILUMINACIÓN FRONTAL
1 Ud × 5673.03 = 5673.03
Puente motorizado para iluminación frontal,SCENIC LIGHT mod. PS Mp 500 o simialr y equivalente compuesto por:
2 motores MP 250:
-Grupo motor de 0,45 Kw.
-Freno eléctrico
-1 Final de carrera
-Cadena de elevación de 6 m, con gancho en terminal.
Características:
-Capacidad de carga : 2 X 250 Kg.
-Velocidad : 4 m/min.
-Tensión: 400V
1 Ud. Cesta de chapa metálica SCENIC LIGHT mod. CE 36 o simialr y equivalente para recogida de las mangueras multipares de alimentación de las varas de luces. Montada mediante 2 soportes en vara de carga.
Ud. Truss de aluminio SCENIC LIGHT mod. C 30 o simialr y equivalente, de sección cuadrada de 30 cms de lado, con conectores en los extremos y soportes metálicos de suspensión. De 10 m de longitud.
- 2 Garras de fijación a corte.
Incluso botonera de control
Incluye ingenieria, fabricación, transporte, suministro, instalación, puesta en marcha, pruebas de recepción y formación al usuario.

| Código | Ud | Descripción | Rendimiento | Precio | Importe |
|---|---|---|---|---|---|
| OOFICIAL1A | Hr | Oficial de 1ª | 16.738 | 11.33 | 189.64 |
| OPEONORD | Hr | Peón ordinario | 16.738 | 9.08 | 151.98 |
| PC103002 | Ud | Materiales de puente Iluminación frontal i/ instalaciones y mat (material; 26/05/2013) | 1 | 5165.1 | 5165.10 |
| %MMA | % | Maquinaria y Medios Auxiliares | 1 % | 5506.72 | 55.07 |
| %CI | % | Costes indirectos..(s/total) | 2 % | 5561.79 | 111.24 |
|  |  | Total |  |  | 5673.03 |

## C2 ESPECIALES TEXTILES ESCÉNICOS
Importe: 15599.1

**C201** Ud TELÓN DE BOCA
1 Ud × 8534.72 = 8534.72
Telón de boca formado por 5 cortinas motorizadas enrollables según descripción:
- tejido de acabado de poliester, ignifugación CLASE 1, ROSCO mod. ORION o simialr y equivalente, de 240 gr/m2. en la parte inferior se coloca una barra para contrapeso, forrada con el mismo material.
- enrollador motorizado con eje de Ø 80 mm, fijado a pared o techo, con finales de carrera graduables.
Incluso panel de interruptores de SUBIDA, BAJADA y PARO.
DIMENSIONES:
1 Ud. x 6 x 5,30 m
2 uds. x 2,70 x 5,30 m
2 uds. x 1,60 x 5,30 m
Incluye ingenieria, fabricación, transporte, suministro, instalación, puesta en marcha, pruebas de recepción y formación al usuario.

| Código | Ud | Descripción | Rendimiento | Precio | Importe |
|---|---|---|---|---|---|
| OOFICIAL1A | Hr | Oficial de 1ª | 14.842 | 11.33 | 168.16 |
| OPEONORD | Hr | Peón ordinario | 14.842 | 9.08 | 134.77 |
| PC201002 | Ud | Telón de Boca i/instalaciones y material aux. (material; 26/05/2013) | 1 | 7981.59 | 7981.59 |
| %MMA | % | Maquinaria y Medios Auxiliares | 1 % | 8284.52 | 82.85 |
| %CI | % | Costes indirectos..(s/total) | 2 % | 8367.37 | 167.35 |
|  |  | Total |  |  | 8534.72 |

**C202** Ud TELÓN DE FONDO
1 Ud × 5200.22 = 5200.22
Telón de fondo según descripción:
- 1 ud. Carril metálico para telón de fondo, ROSCO mod. LINCE o simialr y equivalente, de 18 m de longitud, con curvas según silueta en planos:
- 8 uds . Cortina ROSCO mod. ROSCOTEX MOLTON o simialr y equivalente, confeccionada con tejido de algodón ignifugo, clase-1, de 300 gr./m2 de peso, con 10 mosquetones, 10 carros de traslación a alojar en el carril y 2 cadenas de traslación. Dimensiones: 2 x 4,25 m
'Incluye ingenieria, fabricación, transporte, suministro, instalación, puesta en marcha, pruebas de recepción y formación al usuario.

| Código | Ud | Descripción | Rendimiento | Precio | Importe |
|---|---|---|---|---|---|
| OOFICIAL1A | Hr | Oficial de 1ª | 15.721 | 11.33 | 178.12 |
| OPEONORD | Hr | Peón ordinario | 15.721 | 9.08 | 142.75 |
| PC202002 | Ud | Telón de Fondo i/ instalaciones y material aux. (material; 26/05/2013) | 1 | 4726.9 | 4726.90 |
| %MMA | % | Maquinaria y Medios Auxiliares | 1 % | 5047.77 | 50.48 |
| %CI | % | Costes indirectos..(s/total) | 2 % | 5098.25 | 101.97 |
|  |  | Total |  |  | 5200.22 |

**C203** Ud CÁMARA NEGRA
1 Ud × 1864.16 = 1864.16
Cámara negra ROSCO mod. ROSCOTEX MOLTON o simialr y equivalente, confeccionada con tejido de algodón ignifugo, clase-1, de 300 gr./m2 de peso, fruncida al 50 %, con refuerzo en cabecilla, cintas de atado para colgar y bolsa en el jaretón para tensado. Compuesta por:
1 Bambalina de: 15 x 1,70 m.
1 Bambalina de: 13 x 1,50 m.
4 Patas de : 2 x 6,25 m.
Incluye ingenieria, fabricación, transporte, suministro, instalación, puesta en marcha, pruebas de recepción y formación al usuario.

| Código | Ud | Descripción | Rendimiento | Precio | Importe |
|---|---|---|---|---|---|
| OOFICIAL1A | Hr | Oficial de 1ª | 8.168 | 11.33 | 92.54 |
| OPEONORD | Hr | Peón ordinario | 8.168 | 9.08 | 74.17 |
| PC203002 | Ud | Materiales Cámara negra i/ material aux. (material; 26/05/2013) | 1 | 1642.8 | 1642.80 |
| %MMA | % | Maquinaria y Medios Auxiliares | 1 % | 1809.51 | 18.10 |
| %CI | % | Costes indirectos..(s/total) | 2 % | 1827.61 | 36.55 |
|  |  | Total |  |  | 1864.16 |

## C3 ESPECIALES ILUMINACIÓN ESPECTACULAR
Importe: 19365.49

**C301** Ud MESA DE CONTROL DE ILUMINACIÓN
1 Ud × 1367.99 = 1367.99
Mesa de iluminación WK, mod. LIGHT ON 3 o simialr y equivalente, compuesta por:
6 modos de funcionamiento: Single scene, Two scene, sub Master, Moving Light, LED y Memory.
Con los dos primeros, es posible seleccionar una escena y configurando el tiempo, dispararlas con los fader A y B por su salida respectiva. En el modo sub Master, se accede a cualquiera de las 576 escenas grabadas (48 escenas x 12 páginas) que pueden ser disparadas, configurando el tiempo de fundido. Además permite realizar un crossfade entre ambas preparaciones.
El modo Moving Light, permite el control de cabezas móviles y scanners, modificando y asignando giros y figuras de la cabeza móvil en varios sentidos o agrupar unidades para un control más genérico. El modo LED permite operar con dispositivos LED RGBA y disponer de efectos, grupos y patcheos de unidades de una manera sencilla. El gran número y facilidad de creación de escenas en cualquiera de los métodos de funcionamiento, amplía considerablemente las posibilidades de la consola.
- Consola multipropósito: Iluminación convencional, Moving Light y LED.
- Pantalla LCD de 60 x 128 puntos con ajuste de contraste.
- Puerto USB para carga/descarga de datos y actualización del software.
- Puerto Artnet para una rápida comunicación con dispositivos compatibles.
- 6 modos de funcionamiento: Single, Double Scene, Sub Master, Moving Light, LED y Memory.
- 24 faders para el control de luces convencionales, cabezas móviles y LED.
- 576 escenas grabables (48 escenas x 12 páginas) en modo Sub Master para luces convencionales.
- Control de hasta 8 Moving Light, de hasta 40 canales cada una. 20 playbacks de 99 pasos cada uno en modo Moving Light.
- Control de hasta 8 dispositivos LED RGBA. 20 playbacks de 99 pasos cada uno en modo LED.
- 12 efectos incorporados. Cada uno de ellos con su velocidad y tiempo de fundido configurables, 99 pasos máximo en cada efecto.
- Modo Memory que permite una combinación de los modos sub Master, Moving Light y LED.
- Fader Grand Master para el control total de la salida.
- Faders generales A y B con salida separada que permiten realizar crossfade entre ellas.
- Función Blackout.
- Pulsadores retroiluminados que cambian de color e intensidad de acuerdo a su estado.
- Puerto para la inserción de una tarjeta VGA de 800 x 600 píxeles para salida de monitorización (opcional).
- Alimentación: 9 – 12 V DC, 2A (Fuente de alimentación incluida).
- Dimensiones: 483 x 265 x 66 mm.

| Código | Ud | Descripción | Rendimiento | Precio | Importe |
|---|---|---|---|---|---|
| OOFICIAL1A | Hr | Oficial de 1ª | 3.445 | 11.33 | 39.03 |
| OAYUDANTE | Hr | Ayudante (mano de obra; 11/06/2013) | 3.445 | 9.72 | 33.49 |
| PC301002 | Ud | Mesa Control Iluminación i/ material aux. (material; 26/05/2013) | 1 | 1255.37 | 1255.37 |
| %MMA | % | Maquinaria y Medios Auxiliares | 1 % | 1327.89 | 13.28 |
| %CI | % | Costes indirectos..(s/total) | 2 % | 1341.17 | 26.82 |
|  |  | Total |  |  | 1367.99 |

**C302** Ud SPLITTER DE SEÑAL
1 Ud × 1128.59 = 1128.59
Splitter de señal LSC mod. o similar y equivalente con 1 entrada y 10 salidas, formato 19" para enracar, entrada y salidas totalmente aisladas ópticamente, unas de otras con asilamiento galvánico hasta 1500 voltios, la salida de los circuitos es filtrada EMI y la corriente limitada para protección frente a posibles cortocircuitos.

| Código | Ud | Descripción | Rendimiento | Precio | Importe |
|---|---|---|---|---|---|
| OOFICIAL1A | Hr | Oficial de 1ª | 8.532 | 11.33 | 96.67 |
| OAYUDANTE | Hr | Ayudante | 8.532 | 9.72 | 82.93 |
| PC302002 | Ud | Splitter de señal i/intalaciones y material aux. (material; 26/05/2013) | 1 | 915.9 | 915.90 |
| %MMA | % | Maquinaria y Medios Auxiliares | 1 % | 1095.50 | 10.96 |
| %CI | % | Costes indirectos..(s/total) | 2 % | 1106.46 | 22.13 |
|  |  | Total |  |  | 1128.59 |

**C303** Ud DIMMER
4 Ud × 918 = 3672.00
Ud. Dimmer digital DIM/SWITCH, PARA UTILIZACIÓN DE PROYECTORES DE INCANDESCENCIA Y/O LED, LITE PUTER mod. DX 1227 o simialr y equivalente, de 12 canales de 20A por canal, tiempo de respuesta 250 µs, enracable, sensor automático de frecuencia, puede detectar la frecuencia de alimentación entre 45Hz y 63Hz en diferentes áreas y estabilizando la señal de salida del dimmer, posibilidad de limitación de la salida entre el 50 y el 100% para protección de sobrecarga, ventilación automática (por encima de 45º), la termoprotección inteligente cesa la salida del dimmer por encima de 85º y la reestablece por debajo de 65ºC, función de test sin mesa, cada canal puede o no ser dimerizable, 1 magnetotérmico por canal N.F.B. para protección de la carga, fácil montaje. Inclusp P.P. de rack metálico para alojar dichos dimmers. Alimentación A.C. 100/240 V. Protocolo DMX 512. Salida en bornas. Conector de señal digital: XLR 5/RJ 12. Formato 19" de 3 U

| Código | Ud | Descripción | Rendimiento | Precio | Importe |
|---|---|---|---|---|---|
| OOFICIAL1A | Hr | Oficial de 1ª | 1.641 | 11.33 | 18.59 |
| OAYUDANTE | Hr | Ayudante | 1.641 | 9.72 | 15.95 |
| PC003002 | Ud | Dimmer i/ instalaciones y material aux. (material; 26/05/2013) | 1 | 856.55 | 856.55 |
| %MMA | % | Maquinaria y Medios Auxiliares | 1 % | 891.09 | 8.91 |
| %CI | % | Costes indirectos..(s/total) | 2 % | 900.00 | 18.00 |
|  |  | Total |  |  | 918 |

**C304** Ud PROYECTOR P.C. 1000W
2 Ud × 322.2 = 644.40
Ud. Proyector de lente plano-convexa de 150 mm de diámetro, con rejilla de protección, apertura variable de 11 a 47º, LAMPO mod. SPOT 1000 TE 004 o simialr y equivalente, portalámparas GX 9,5 para lámparas de 650/1000/1200 W., (con lámparas de 1.000 W). Fabricado en aluminio extrusionado y chapa de acero, pintado en epoxi negro, con chasis portafiltros de chapa de acero con pestillos de seguridad, rejilla de seguridad, carril de ajuste fino de lente con pomo anticalórico de manejo, lira de acero con pomo de ajuste y fijación anticalórico, asa de manejo anticalórica, cable de alimentación con pasacables aislante 3x1,5 mm2, clavija aérea de goma tipo Schuko de 16A+TT. Incluso garra de sujeción y cadena de seguridad.

| Código | Ud | Descripción | Rendimiento | Precio | Importe |
|---|---|---|---|---|---|
| OPEONESP | Hr | Peón especialista (mano de obra; 11/06/2013) | 1.249 | 9.4 | 11.74 |
| PC304002 | Ud | Proyector P.C. 1000W i/instaalciones y material aux. (material; 26/05/2013) | 1 | 301.01 | 301.01 |
| %MMA | % | Maquinaria y Medios Auxiliares | 1 % | 312.75 | 3.13 |
| %CI | % | Costes indirectos..(s/total) | 2 % | 315.88 | 6.32 |
|  |  | Total |  |  | 322.2 |

**C305** Ud PROYECTOR DE RECORTE ZOOM
2 Ud × 697.5 = 1395.00
Ud. Proyector recorte zoom, dotado de sistema de condensador óptico de alto rendimiento, ángulos de apertura variable entre 15 y 28º, LAMPO mod. PROFILE 100 ZOOM 15/28º GX9,5, o simialr y equivalente, portalámparas GX9,5 para lámparas de 1000 ó 1200 W., (con lámpara T-19 de 1000W). Fabricado en aluminio extrusionado y chapa de acero, pintado en epoxi negro, rejilla de protección, portagobos, juego de cuchillas de recorte con pomos aislados al calor, lira de acero con pomo de ajuste y fijación, asa de manejo de material no conductor de calor, rejilla de seguridad, cable de alimentación con pasacables y aislado del calor de 3x1,5 mm2 y clavija aérea de goma tipo Schuko de 16A+TT. Incluso garra de sujeción y cadena de seguridad.
Totalmente instalado, incluso conexionado y puesto en marcha

| Código | Ud | Descripción | Rendimiento | Precio | Importe |
|---|---|---|---|---|---|
| OPEONESP | Hr | Peón especialista | 1.249 | 9.4 | 11.74 |
| PC305002 | Ud | Proyector Recorte Zoom i/instalaciones y material aux. (material; 26/05/2013) | 1 | 665.31 | 665.31 |
| %MMA | % | Maquinaria y Medios Auxiliares | 1 % | 677.05 | 6.77 |
| %CI | % | Costes indirectos..(s/total) | 2 % | 683.82 | 13.68 |
|  |  | Total |  |  | 697.5 |

**C306** Ud BAÑADOR DE LED RGB
4 Ud × 601.2 = 2404.80
Bañador de pared uniforme, BARLED mod. SOFT 648 o simialr y equivalente, con 648 leds RGB lineal, ángulo 28º, control 4 canales DMX, autónomo, rítmico, Master/Slave. Incluso garra de sujeción y cadena de seguridad.

| Código | Ud | Descripción | Rendimiento | Precio | Importe |
|---|---|---|---|---|---|
| OPEONESP | Hr | Peón especialista | 1.286 | 9.4 | 12.09 |
| PC306002 | Ud | Bañador Led RGB i/instalaciones y material aux (material; 26/05/2013) | 1 | 571.48 | 571.48 |
| %MMA | % | Maquinaria y Medios Auxiliares | 1 % | 583.57 | 5.84 |
| %CI | % | Costes indirectos..(s/total) | 2 % | 589.41 | 11.79 |
|  |  | Total |  |  | 601.2 |

**C307** Ud PROYECTOR PAR 64
12 Ud × 99 = 1188.00
Proyector SC-64/1000 o simialr y equivalente, para alojar una lámpara PAR-64 de 1000W/220V., incluyendo lámpara de 1000W, chasis portafiltros metálico y rejilla de protección. Incluso garra de sujeción y cadena de seguridad.

| Código | Ud | Descripción | Rendimiento | Precio | Importe |
|---|---|---|---|---|---|
| OPEONESP | Hr | Peón especialista | 0.845 | 9.4 | 7.94 |
| PC307002 | Ud | Proyector Par 64 i/ material aux. (material; 26/05/2013) | 1 | 88.16 | 88.16 |
| %MMA | % | Maquinaria y Medios Auxiliares | 1 % | 96.10 | 0.96 |
| %CI | % | Costes indirectos..(s/total) | 2 % | 97.06 | 1.94 |
|  |  | Total |  |  | 99 |

**C308** Ud VISERA PARA PROYECTOR
4 Ud × 68.4 = 273.60
Ud. Visera giratoria de 4 palas para proyector de 1000W.

| Código | Ud | Descripción | Rendimiento | Precio | Importe |
|---|---|---|---|---|---|
| OPEONESP | Hr | Peón especialista | 0.367 | 9.4 | 3.45 |
| PC308002 | Ud | Visera Proyetor i/ material aux. (material; 26/05/2013) | 1 | 62.95 | 62.95 |
| %MMA | % | Maquinaria y Medios Auxiliares | 1 % | 66.40 | 0.66 |
| %CI | % | Costes indirectos..(s/total) | 2 % | 67.06 | 1.34 |
|  |  | Total |  |  | 68.4 |

**C309** Ud IRIS PARA PROYECTOR
4 Ud × 102.6 = 410.40
Ud. Iris diafragma marca para proyector de recorte .

| Código | Ud | Descripción | Rendimiento | Precio | Importe |
|---|---|---|---|---|---|
| OPEONESP | Hr | Peón especialista | 0.367 | 9.4 | 3.45 |
| PC309002 | Ud | Iris para proyector i/ material aux. (material; 26/05/2013) | 1 | 96.14 | 96.14 |
| %MMA | % | Maquinaria y Medios Auxiliares | 1 % | 99.59 | 1.00 |
| %CI | % | Costes indirectos..(s/total) | 2 % | 100.59 | 2.01 |
|  |  | Total |  |  | 102.6 |

**C310** Ud VARA DE ILUMINACIÓN
7 Ud × 224.1 = 1568.70
CVara de luces SCENIC LIGHT mod. VE 36 X o simialr y equivalente compuesta por:
-Vara metálica de 2,5 m.
-6 circuitos eléctricos para 2'5KW, 16A, cableados interiormente, acabados en base tipo Schuko con tapa
- Multiconector metálico en un extremo de la vara para conexión a la instalación eléctrica.
- 1 conector IN para DMX
- 1 conector OUT para DMX
- 2 Garras de fijación a corte.
Totalmente instalado

| Código | Ud | Descripción | Rendimiento | Precio | Importe |
|---|---|---|---|---|---|
| OOFICIAL1A | Hr | Oficial de 1ª | 1.861 | 11.33 | 21.09 |
| OPEONORD | Hr | Peón ordinario | 1.861 | 9.08 | 16.90 |
| PC310002 | Ud | Vara iluminación i/ material aux. (material; 26/05/2013) | 1 | 179.54 | 179.54 |
| %MMA | % | Maquinaria y Medios Auxiliares | 1 % | 217.53 | 2.18 |
| %CI | % | Costes indirectos..(s/total) | 2 % | 219.71 | 4.39 |
|  |  | Total |  |  | 224.1 |

**C311** Ud MANGUERA MULTIPAR
7 Ud × 302.4 = 2116.80
Manguera multipar, RZ1-K HF, FRLS, libre de halógenos, de 6 circuitos de 2,5 mm2, acabada en 2 conectores aéreos, macho y hembra, tipo Harting de 12 polos, 16 A.
Incluye ingenieria, fabricación, transporte, suministro, instalación, puesta en marcha, pruebas de recepción y formación al usuario.

| Código | Ud | Descripción | Rendimiento | Precio | Importe |
|---|---|---|---|---|---|
| OPEONESP | Hr | Peón especialista | 3.674 | 9.4 | 34.54 |
| PC311002 | Ud | Manguera Multipar i/ material aux. (material; 26/05/2013) | 1 | 258.99 | 258.99 |
| %MMA | % | Maquinaria y Medios Auxiliares | 1 % | 293.53 | 2.94 |
| %CI | % | Costes indirectos..(s/total) | 2 % | 296.47 | 5.93 |
|  |  | Total |  |  | 302.4 |

**C312** Ud MANGUERA DMX
7 Ud × 84.5 = 591.50
Manguera de extensión de DMX de 6 m, cable apantallado de 2 x 0,34 mm2, con conectores XLR en ambos extremos.
Incluye ingenieria, fabricación, transporte, suministro, instalación, puesta en marcha, pruebas de recepción y formación al usuario.
i

| Código | Ud | Descripción | Rendimiento | Precio | Importe |
|---|---|---|---|---|---|
| OPEONESP | Hr | Peón especialista | 1.837 | 9.4 | 17.27 |
| PC312002 | Ud | Manguera DMX i/ material aux. (material; 26/05/2013) | 1 | 64.75 | 64.75 |
| %MMA | % | Maquinaria y Medios Auxiliares | 1 % | 82.02 | 0.82 |
| %CI | % | Costes indirectos..(s/total) | 2 % | 82.84 | 1.66 |
|  |  | Total |  |  | 84.5 |

**C313** Ud CONJUNTO DE CAJAS DE DISTRIBUCIÓN
1 Ud × 2603.71 = 2603.71
Ud. De conjunto de cajas de distribución de circuitos de iluminación situados en galería eléctrica y nivel de escenario. Cajas normalizadas de acero pintadas al horno, con puerta, y con las bases a instalar situadas en los laterales.
2 CV 3S/X: canal vertical con 3 bases Schuko de 16 A o similar y equivalente y 1 conector DMX, para soportes de sala.
4 cajas C3-3S/X: 3 tomas schucko de 16A o similar y equivalente y un conector de DMX (suelo de escenario)
1 caja C6-1H/1DX: 1 toma Harting o similar y equivalente de 16 polos, 16A y 1 conector de DMX, para varas de puente de sala.
2 cajas C12-2H/2DX: 2 tomas Harting o similar y equivalente de 16 polos, 16A y 2 conectores de DMX, para varas de iluminación.
Totalmente instalado

| Código | Ud | Descripción | Rendimiento | Precio | Importe |
|---|---|---|---|---|---|
| OOFICIAL1A | Hr | Oficial de 1ª | 7.277 | 11.33 | 82.45 |
| OPEONORD | Hr | Peón ordinario | 7.277 | 9.08 | 66.08 |
| PC313002 | Ud | Materiales conjunto cajas distribución i/ material aux. (material; 26/05/2013) | 1 | 2378.86 | 2378.86 |
| %MMA | % | Maquinaria y Medios Auxiliares | 1 % | 2527.39 | 25.27 |
| %CI | % | Costes indirectos..(s/total) | 2 % | 2552.66 | 51.05 |
|  |  | Total |  |  | 2603.71 |

## C4 ESPECIALES REGULACIÓN DE LUZ DE SALA
Importe: 1300.63

**C401** Ud SISTEMA DE REGULACIÓN DE LUZ DE SALA
1 Ud × 941.53 = 941.53
Características principales:
.- Señal de control DMX y analógica.
.- Etapa de dimmers de 6 canales de 10A por canal
.- Protección magneto térmica por canal
.- Edición y grabación de memorias
.- Potenciómetros de canal
.- Opción de tiempos de escenas y de auto ejecución.
.- Precaldeo por canal
.- Sistema de bloqueo para evitar accesos indebidos.
.- Diferentes posibilidades de conexión de controles remotos, vía DMX
.- Montaje en muro

| Código | Ud | Descripción | Rendimiento | Precio | Importe |
|---|---|---|---|---|---|
| OOFICIAL1A | Hr | Oficial de 1ª | 3.137 | 11.33 | 35.54 |
| PC401002 | Ud | Sistema regulación Luz de sala i/ material aux. (material; 26/05/2013) | 1 | 878.39 | 878.39 |
| %MMA | % | Maquinaria y Medios Auxiliares | 1 % | 913.93 | 9.14 |
| %CI | % | Costes indirectos..(s/total) | 2 % | 923.07 | 18.46 |
|  |  | Total |  |  | 941.53 |

**C402** Ud CONTROL REMOTO - 1ECP101 Y 1 ECP103
2 Ud × 179.55 = 359.10
Características principales:
.- Señal de control DMX
.- Permite el control de hasta 512 canales de dimmers
.- Sistema de llamada de las escenas pregrabadas.
.- Edición y grabación de memorias
.- Montaje en muro
.- LEDS de indicación de modo.
.- Conmutador de codificación de la estación.
Totalmente instalada.

| Código | Ud | Descripción | Rendimiento | Precio | Importe |
|---|---|---|---|---|---|
| OOFICIAL1A | Hr | Oficial de 1ª | 1.524 | 11.33 | 17.27 |
| PC402002 | Ud | Materiales Control remoto 1ECP101 y 1ECP103 i/ material aux. (material; 26/05/2013) | 1 | 157.02 | 157.02 |
| %MMA | % | Maquinaria y Medios Auxiliares | 1 % | 174.29 | 1.74 |
| %CI | % | Costes indirectos..(s/total) | 2 % | 176.03 | 3.52 |
|  |  | Total |  |  | 179.55 |

## C5 ESPECIALES INSTALACIONES ELÉCTRICAS Y SEÑAL
Importe: 27764.43

**C501** Ud CUADRO GENERAL DE ESCENARIO (c.g.e.)
1 Ud × 7728.3 = 7728.30
Cuadro General de Escenario (CGE), ubicado en cuarto tras el escenario, para la alimentación y protección de canales de regulación, sisteamas audiovisuales y maquinaria escénica. Cuadro realizado en chapa de acero con puerta con cerradura, pintado al horno en color gris, mecanizado para la instalación de los elementos de protección.

| Código | Ud | Descripción | Rendimiento | Precio | Importe |
|---|---|---|---|---|---|
| OOFICIAL1A | Hr | Oficial de 1ª | 7.108 | 11.33 | 80.53 |
| OPEONORD | Hr | Peón ordinario | 7.108 | 9.08 | 64.54 |
| PC501002 | Ud | Cuadro Gral Escenario i/ material aux. (material; 26/05/2013) | 1 | 7356.67 | 7356.67 |
| %MMA | % | Maquinaria y Medios Auxiliares | 1 % | 7501.74 | 75.02 |
| %CI | % | Costes indirectos..(s/total) | 2 % | 7576.76 | 151.54 |
|  |  | Total |  |  | 7728.3 |

**C502** Ud LÍNEA DE C.G.E. A DIMMERS
4 Ud × 364.5 = 1458.00
Línea de alimentación desde cuadro de escenario (CGE) a los armarios de dimmers, realizada con manguera de cobre, aislamiento 0.6/1 kV, tipo RZ1-K, libre de halógenos mejorado. Incluso p.p. de canalización por bandeja metálica perforada, pintada en negro, pequeño material y mano de obra de conexionado.

| Código | Ud | Descripción | Rendimiento | Precio | Importe |
|---|---|---|---|---|---|
| OOFICIAL1A | Hr | Oficial de 1ª | 5.923 | 11.33 | 67.11 |
| OPEONORD | Hr | Peón ordinario | 5.923 | 9.08 | 53.78 |
| PC502002 | Ud | Linea C.Gral Esc. a Dimmers i/ material aux. (material; 26/05/2013) | 1 | 232.92 | 232.92 |
| %MMA | % | Maquinaria y Medios Auxiliares | 1 % | 353.81 | 3.54 |
| %CI | % | Costes indirectos..(s/total) | 2 % | 357.35 | 7.15 |
|  |  | Total |  |  | 364.5 |

**C503** Ud CONJUNTO DE LÍNEAS DIMMERS A CAJAS Y CANALETAS DE DISTRIBUCIÓN
1 Ud × 13070.12 = 13070.12
Conjunto de líneas de alimentación desde dimmers a cajas de distribución, realizada con manguera multiconductor de cobre, de 13G2,5 mm2, doble aislamiento 0.6/1 kV, tipo Z1Z1-K, HFFRLS, libres de halógenos. Incluso p.p. de canalización por bandeja metálica perforada, pintada en negro, pequeño material y mano de obra de conexionado:
Líneas a cajas altas de escenario
Líneas a suelo de escenario
Líneas a soporte de iluminación frontal
Líneas a soportes laterales de sala
Totalmente instalado.

| Código | Ud | Descripción | Rendimiento | Precio | Importe |
|---|---|---|---|---|---|
| OOFICIAL1A | Hr | Oficial de 1ª | 20.646 | 11.33 | 233.92 |
| OPEONORD | Hr | Peón ordinario | 20.646 | 9.08 | 187.47 |
| OC503001 | Hr | Mano de Obra Instalación Líneas Dimmers a cajas y canaletas dist (mano de obra; 26/05/2013) | 12.2 | 34.54 | 421.39 |
| PC503002 | Ud | Líneas Dimmers a cajas y canaletas distribución i/ material aux. (material; 26/05/2013) | 1 | 11844.19 | 11844.19 |
| %MMA | % | Maquinaria y Medios Auxiliares | 1 % | 12686.97 | 126.87 |
| %CI | % | Costes indirectos..(s/total) | 2 % | 12813.84 | 256.28 |
|  |  | Total |  |  | 13070.12 |

**C504** Ud RED DMX
1 Ud × 2142.01 = 2142.01
Ud. Red de distribución de señal DMX 512 , instalada en cabina hacia cajas distribuidas en escenario, sala realizada, formada por:
- manguera de DMX, tipo 2x0,34 mm2 con malla. cubierta HF, color negro. Instalada bajo tubo de PVC, HF de color negro.
Totalmente instalada.

| Código | Ud | Descripción | Rendimiento | Precio | Importe |
|---|---|---|---|---|---|
| OOFICIAL1A | Hr | Oficial de 1ª | 7.277 | 11.33 | 82.45 |
| OPEONORD | Hr | Peón ordinario | 7.277 | 9.08 | 66.08 |
| PC504002 | Ud | Materiales Red DMX i/ material aux. (material; 26/05/2013) | 1 | 1930.69 | 1930.69 |
| %MMA | % | Maquinaria y Medios Auxiliares | 1 % | 2079.22 | 20.79 |
| %CI | % | Costes indirectos..(s/total) | 2 % | 2100.01 | 42.00 |
|  |  | Total |  |  | 2142.01 |

**C505** Ud LÍNEAS DE CGE A CUADRO DE TELÓN
1 Ud × 1282.5 = 1282.50
Ud. línea de distribución desde cuadro general de escenario a cuadro de maniobra del TELÓN y, realizada con manguera de cobre, aislamiento 0.6/1 kV, tipo RZ1-K, libre de halógenos mejorado. Incluso p.p. de canalización por bandeja metálica perforada, pintada en negro, pequeño material y mano de obra de conexionado. Incluso colocación, pequeño material y mano de obra.

| Código | Ud | Descripción | Rendimiento | Precio | Importe |
|---|---|---|---|---|---|
| OOFICIAL1A | Hr | Oficial de 1ª | 9.477 | 11.33 | 107.37 |
| OPEONORD | Hr | Peón ordinario | 9.477 | 9.08 | 86.05 |
| PC505002 | Ud | Líneas CGE a Cuadro Telón i/ material aux. (material; 26/05/2013) | 1 | 1051.48 | 1051.48 |
| %MMA | % | Maquinaria y Medios Auxiliares | 1 % | 1244.90 | 12.45 |
| %CI | % | Costes indirectos..(s/total) | 2 % | 1257.35 | 25.15 |
|  |  | Total |  |  | 1282.5 |

**C506** Ud LÍNEAS DE CGE A CUADRO DE CABINA
1 Ud × 801 = 801.00
Ud. línea de distribución desde cuadro general de escenario a cuadro de cabina, realizada con manguera de cobre, aislamiento 0.6/1 kV, tipo RZ1-K, libre de halógenos mejorado. Incluso p.p. de canalización por bandeja metálica perforada, pintada en negro, pequeño material y mano de obra de conexionado. Incluso colocación, pequeño material y mano de obra.

| Código | Ud | Descripción | Rendimiento | Precio | Importe |
|---|---|---|---|---|---|
| OOFICIAL1A | Hr | Oficial de 1ª | 5.923 | 11.33 | 67.11 |
| OPEONORD | Hr | Peón ordinario | 5.923 | 9.08 | 53.78 |
| PC506002 | Ud | Línea CGE a Cuadro Cabina i/ material aux. (material; 26/05/2013) | 1 | 656.62 | 656.62 |
| %MMA | % | Maquinaria y Medios Auxiliares | 1 % | 777.51 | 7.78 |
| %CI | % | Costes indirectos..(s/total) | 2 % | 785.29 | 15.71 |
|  |  | Total |  |  | 801 |

**C507** Ud CUADRO DE PROTECCIONES DE CABINA
1 Ud × 1282.5 = 1282.50
Ud. Cuadro situado en cuarto de dimmers, realizado en chapa de acero, pintado al horno, sistema normalizado, cable-manguera de cobre, aislamiento 0.6/1 kV, tipo RZ1-K, libre de halógenos mejorado, canalizaciones, pequeño material y mano de obra de conexionado.

| Código | Ud | Descripción | Rendimiento | Precio | Importe |
|---|---|---|---|---|---|
| OOFICIAL1A | Hr | Oficial de 1ª | 11 | 11.33 | 124.63 |
| OPEONORD | Hr | Peón ordinario | 11 | 9.08 | 99.88 |
| PC507002 | Ud | Cuadro Protecciones Cabina i/ material aux. (material; 26/05/2013) | 1 | 1020.39 | 1020.39 |
| %MMA | % | Maquinaria y Medios Auxiliares | 1 % | 1244.90 | 12.45 |
| %CI | % | Costes indirectos..(s/total) | 2 % | 1257.35 | 25.15 |
|  |  | Total |  |  | 1282.5 |

## C6 ESPECIALES PROYECCIÓN Y SISTEMA DE VÍDEO DE AUDITORIO
Importe: 22159.38

**C61** Ud CAPTACIÓN
1 Ud × 4378.42 = 4378.42
WallVIEW HD-19 . Cámara de alta definición pan / tilt / zoom, con una lente de zoom óptico 19x, 1/3-Type Exmor de alta velocidad de bajo ruido del sensor de imagen CMOS con un total de 1,3 megapíxeles que producen imágenes de vídeo de alta definición en color. SmartShot tecnología integrada con AIP (Procesamiento de imágenes ajustable) permite el control del usuario final de la avanzada de imágenes DSP (Digital Signal Processor) funciones. Las funciones DSP permiten al operador de cámara la ablity para ofrecer una imagen detallada extremadamente nítidas con colores vibrantes en alta definición.
Modelo 999-6945-001 de Vadio o similar y equivalente.
QUICK CONNECT SR INTERFACE. Modelo 998-1105-016 de Vadio o similar y equivalente.

| Código | Ud | Descripción | Rendimiento | Precio | Importe |
|---|---|---|---|---|---|
| OOFICIAL1A | Hr | Oficial de 1ª | 1.829 | 11.33 | 20.72 |
| PC61002 | Ud | Suministro Equipo Captación alta definición i/ material aux. (material; 26/05/2013) | 1 | 4229.35 | 4229.35 |
| %MMA | % | Maquinaria y Medios Auxiliares | 1 % | 4250.07 | 42.50 |
| %CI | % | Costes indirectos..(s/total) | 2 % | 4292.57 | 85.85 |
|  |  | Total |  |  | 4378.42 |

**C62** Ud REPRODUCTOR DE CONTENIDOS
1 Ud × 506.95 = 506.95
REPRODUCTOR PROFESIONAL DVD Video, DVD-R/RW, DivX, Video CD, CD-R/RW (Audio/MP3/JPEG), Picture CD. Conversión NTSC/PAL. Permite añadir fondos de pantalla de bienvenida. OSD on/off. Reproducción automática. Bloqueo de botones y sensor IR. Escaneo progresivo. Dolby Digital/DTS, salida digital y óptica. Salida video compuesto, HDMI, S-VIDEO y por componentes. Puerto RS-232C. Incluye mando IR, kit para montaje en RACK 19" 2U de altura, cable euroconector.
Modelo DN-V310 y marca Denon o similar y equivalente.

| Código | Ud | Descripción | Rendimiento | Precio | Importe |
|---|---|---|---|---|---|
| OOFICIAL1A | Hr | Oficial de 1ª | 1.829 | 11.33 | 20.72 |
| PC62002 | Ud | Reproductor contenidos i/ material aux. (material; 26/05/2013) | 1 | 471.37 | 471.37 |
| %MMA | % | Maquinaria y Medios Auxiliares | 1 % | 492.09 | 4.92 |
| %CI | % | Costes indirectos..(s/total) | 2 % | 497.01 | 9.94 |
|  |  | Total |  |  | 506.95 |

**C63** Ud PROYECCIÓN
1 Ud × 7338.9 = 7338.90
modelo marca (o similar y equivalente)
PANTALLA ELECOM GRAN FORMATO DE MEDIDAS 480 X 450 Cm. equipada con tela frontal BM.D.05 BM.D.05 ELEMCOM
Videoproyector de DLP. Resolución WXGA (1280x800). Lámpara Dual VLT-XD8000LP de 330 W y 4000 horas modo dual / 8000 horas modo unitario. sRGB. Brilliant Color tech.Edge blending, Geometric Correction, Super resolution, Coor Matching. Digital Keystone Correction. Lens shift motorizado, Expand digital zoom, Contraste: 2000:1. Pantalla Personalizable. Entradas analógicas y DVI, Control RS-232C, puerto LAN RJ45, Dimensiones (An x Al x Pr): 490 x 201 x 421mm. Ratio proyección: 1,7-2,4:1. 28dBA. Ópticas intercambiables. 3 años de garantía con servicio EXPRESS WD8200U MITSUBISHI
SOPORTE DE TECHO PARA PROYECTOR DE VÍDEO en color negro. Incluye de serie UniSlide X. Completamente instalado y con la parte proporcional de pequeño material. AE015001 SMS

| Código | Ud | Descripción | Rendimiento | Precio | Importe |
|---|---|---|---|---|---|
| OOFICIAL1A | Hr | Oficial de 1ª | 2.369 | 11.33 | 26.84 |
| OPEONORD | Hr | Peón ordinario | 2.369 | 9.08 | 21.51 |
| PC63002 | Ud | Equipo de Proyección i/ material aux. (material; 26/05/2013) | 1 | 7075.41 | 7075.41 |
| %MMA | % | Maquinaria y Medios Auxiliares | 1 % | 7123.76 | 71.24 |
| %CI | % | Costes indirectos..(s/total) | 2 % | 7195.00 | 143.90 |
|  |  | Total |  |  | 7338.9 |

**C64** Ud GESTIÓN DE SEÑAL
1 Ud × 5189.07 = 5189.07
Modelo Marca (o similar y equivalente)
SMX System MultiMatrix
Digital and Analog Multi-Plane Modular Matrix Switcher 60-855-01 EXTRON
SMX HDMI Series
HDMI Matrix Switcher Boards 70-773-01 EXTRON
SMX VGA Series
Wideband VGA Matrix Switcher Boards 70-596-02 EXTRON
SMX Stereo Audio Series
Stereo Audio Matrix Switcher Boards 70-599-02 EXTRON
SMX System MultiMatrix
Digital and Analog Multi-Plane Modular Matrix Switcher 70-633-01 EXTRON

| Código | Ud | Descripción | Rendimiento | Precio | Importe |
|---|---|---|---|---|---|
| OOFICIAL1A | Hr | Oficial de 1ª | 7.277 | 11.33 | 82.45 |
| OPEONORD | Hr | Peón ordinario | 7.277 | 9.08 | 66.08 |
| PC64002 | Ud | Equipos gestión señal i/ material aux. (material; 26/05/2013) | 1 | 4888.42 | 4888.42 |
| %MMA | % | Maquinaria y Medios Auxiliares | 1 % | 5036.95 | 50.37 |
| %CI | % | Costes indirectos..(s/total) | 2 % | 5087.32 | 101.75 |
|  |  | Total |  |  | 5189.07 |

**C65** Ud TRANSMISIÓN Y RECEPCIÓN DE VIDEO
1 Ud × 4746.04 = 4746.04
Modelo Marca (o similar y equivalente)
EXTENSOR DE HDMI SOBRE PAR TRENZADO 60-1271-12 EXTRON
EXTENSOR DE HDMI SOBRE PAR TRENZADO 60-1271-13 EXTRON
CONMUTADOR DE 4 ENTRADAS HDMI 60-841-02 EXTRON
AMPLIFICADOR DE DISTRIBUCIÓN HDMI 6 SALIDAS 60-999-01 EXTRON
CONMUTADOR DE VGA Y AUDIO ESTÉREO CON CUATRO ENTRADAS, UNA SALIDA Y AUDIO 60-258-22 EXTRON
AMPLIFICADOR DE DISTRIBUCIÓN VGA 6 SALIDAS 60-245-03 EXTRON

| Código | Ud | Descripción | Rendimiento | Precio | Importe |
|---|---|---|---|---|---|
| OOFICIAL1A | Hr | Oficial de 1ª | 8.277 | 11.33 | 93.78 |
| OPEONORD | Hr | Peón ordinario | 8.277 | 9.08 | 75.16 |
| PC65002 | Ud | Equipo transmisión y recepción de video i/ material aux. (material; 27/05/2013) | 1 | 4437.97 | 4437.97 |
| %MMA | % | Maquinaria y Medios Auxiliares | 1 % | 4606.91 | 46.07 |
| %CI | % | Costes indirectos..(s/total) | 2 % | 4652.98 | 93.06 |
|  |  | Total |  |  | 4746.04 |

## C7 ESPECIALES SONORIZACIÓN Y MICROFONÍA DE AUDITORIO
Importe: 35370.52

**C71** Ud LINE ARRAY
1 Ud × 14072.72 = 14072.72
6 UD. RECINTO VOLADO Conjunto de 4 módulos Omniline®. Cada módulo se compone de 2 x 3.5'' con bobina de 1'', 5 x 0,55'' tweeters domo blandos. Potencia 50W AES, 200W Pico. Sensibilidad 84 dB a bajas frec. Hasta 92 a
altas frec. SPL Máx.: 104 dB continuos, 110dB pico. Impedancia nominal 16 Ohm. Dispersión 100H x 5V. Conectores Euroblock 4 contactos. Dispone de 3 kits de instalación, uno de volado y dos de pared. Dimensiones 115mmx246mmx198mm (Al x An x Pr). Peso: 3.6 kg. Posibilidad de montaje de hasta 32 módulos omniline, o similar y equivalente
2 UD. ACCESORIO PARA SISTEMA LINE ARRAY Kit de volado para un máximo de 32 módulos Omniline® o similar y equivalente.
ETAPA DE POTENCIA 2 CANALES Etapa de amplificación de dos canales. Potencia: 900W 8Ohm, 1500W 4 Ohm. Gain: 32 dB. S/N >105dBA. THD<0,1%. Slew rate: 20V/micros. Conectores de entrada: 2x XLR (Hembra) y 2x XLR (Macho) Link. Conectores de salida: 2xNeutrik Speakon. Front panel: Leds de control de señal, Clip protect, Thermal forecast. Dimensiones: 1U 48,3 x 4,4 x 35,8cm. Peso: 7,3Kg, o similar y equivalente
Marca Martin Audio, modelos Omnline4 Cabinet, ASF 20023 y Ma 3.0, o similar y equivalente.

| Código | Ud | Descripción | Rendimiento | Precio | Importe |
|---|---|---|---|---|---|
| OOFICIAL1A | Hr | Oficial de 1ª | 20.308 | 11.33 | 230.09 |
| OPEONORD | Hr | Peón ordinario | 20.308 | 9.08 | 184.40 |
| PC71002 | Ud | Equipos Formación Line Array i/ material aux. (material; 26/05/2013) | 1 | 13245.69 | 13245.69 |
| %MMA | % | Maquinaria y Medios Auxiliares | 1 % | 13660.18 | 136.60 |
| %CI | % | Costes indirectos..(s/total) | 2 % | 13796.78 | 275.94 |
|  |  | Total |  |  | 14072.72 |

**C72** Ud REFUERZO DE SUBGRAVES
1 Ud × 3585.93 = 3585.93
SUBWOOFER. Subgrave ULTRAcompacto dual driver. Respuesta en frecuencia: 40Hz-120Hz (+-3dB). Altavoces: 2x15'' Bass driver. Potencia: 1000W AES y 4000W de pico. Sensibilidad: 101dB (open space) 107dB (half space). SPL Max: 137dB de pico (open space), 143dB (half space). Impedancia Nominal: 4 Ohmios. Conectores: Regleta. Dimensiones: (An)1000mm.x (A)465mm.x (P)600mm. Peso: 67,5Kg.
ETAPA DE POTENCIA 2 CANALES Etapa de amplificación de dos canales. Potencia: 900W 8Ohm, 1500W 4 Ohm. Gain: 32 dB. S/N >105dBA. THD<0,1%. Slew rate: 20V/micros. Conectores de entrada: 2x XLR (Hembra) y 2x XLR (Macho) Link. Conectores de salida: 2xNeutrik Speakon. Front panel: Leds de control de señal, Clip protect, Thermal forecast. Dimensiones: 1U 48,3 x 4,4 x 35,8cm. Peso: 7,3Kg.
Marca Martin Audio, modelos Aq-215 y Ma 3.0 o similar y equivalente.

| Código | Ud | Descripción | Rendimiento | Precio | Importe |
|---|---|---|---|---|---|
| OOFICIAL1A | Hr | Oficial de 1ª | 11.338 | 11.33 | 128.46 |
| OPEONORD | Hr | Peón ordinario | 11.338 | 9.08 | 102.95 |
| PC72002 | Ud | Equipos refuerzo subgraves i/ material aux. (material; 26/05/2013) | 1 | 3249.4 | 3249.40 |
| %MMA | % | Maquinaria y Medios Auxiliares | 1 % | 3480.81 | 34.81 |
| %CI | % | Costes indirectos..(s/total) | 2 % | 3515.62 | 70.31 |
|  |  | Total |  |  | 3585.93 |

**C73** Ud REFUERZO PRIMERAS FILAS
1 Ud × 1219.36 = 1219.36
modelo marca (o similar y equivalente)
RECINTO ACUSTICO (PASIVO) Altavoz compacto dos vías pasivo ICT. Respuesta en frecuencia: 120Hz-20kHz (+-3dB). Altavoces: 2x 5'' Full range. Potencia: 75W AES y 300W de pico. Sensibilidad: 91dB. SPL Max: 109dB continuos, 115dB de pico. Cobertura: 120H x60V. Impedancia Nominal: 4 o 16 Ohmios seleccionable externamente. Conectores: Regleta. Puntos de sujeción: 5x M6 Soporte para pared o techo. Transformador de 100V-30W incluido en modelo TX. Dimensiones: (A)172 x (An)282 x (P) 180mm. Peso: 3,5 Kg. MARCA / MODELO: MARTIN-AUDIO / AQ-5 AQ-5 MARTIN AUDIO
ETAPA DE POTENCIA 2 CANALES Etapa de potencia de 2 canales 300 + 300W 8 Ohm, 450 + 450W 4 Ohm, 600 + 600W 2 Ohm. Bridged 900W. El control de nivel está situado en la parte frontal con ajuste independiente por canal. Indicadores de se¦al, pico y protección. Entrada de se¦al mediante XLR y TRS y la salida de carga mediante conector bornero o Speakon. Refrigeración por ventilador con velocidad variable. SX1200 SAMSON

| Código | Ud | Descripción | Rendimiento | Precio | Importe |
|---|---|---|---|---|---|
| OOFICIAL1A | Hr | Oficial de 1ª | 10.915 | 11.33 | 123.67 |
| OPEONORD | Hr | Peón ordinario | 10.915 | 9.08 | 99.11 |
| PC73002 | Ud | Equipos refuerzo primers filas i/ material aux. (material; 26/05/2013) | 1 | 960.83 | 960.83 |
| %MMA | % | Maquinaria y Medios Auxiliares | 1 % | 1183.61 | 11.84 |
| %CI | % | Costes indirectos..(s/total) | 2 % | 1195.45 | 23.91 |
|  |  | Total |  |  | 1219.36 |

**C74** Ud PROCESADO DIGITAL DE SEÑAL
1 Ud × 2476.4 = 2476.40
PROCESADOR DE SEÑAL DIGITAL Procesador matriz de 4 entradas y 8 salidas balanceadas con conectores Phoenix ideal para gestión de instalaciones.8 filtros de entrada y 9 filtros de salida. Incluye Delay de salida, limitadores de pico y de programa. Selección de presets flexible via GPIO con control programable a tiempo real. Conexión USB o RS485 para control via software con ICORE. Remoto opcional disponible. MARCA / MODELO: MC2 / Ti1048
Modelo Ti1048 y marca MC2 o similar y equivalente.

| Código | Ud | Descripción | Rendimiento | Precio | Importe |
|---|---|---|---|---|---|
| OOFICIAL2A | Hr | Oficial 2ª (mano de obra; 11/06/2013) | 11.009 | 10.04 | 110.53 |
| PC74002 | Ud | Equipos procesado digital señal i/ material aux. (material; 26/05/2013) | 1 | 2293.27 | 2293.27 |
| %MMA | % | Maquinaria y Medios Auxiliares | 1 % | 2403.80 | 24.04 |
| %CI | % | Costes indirectos..(s/total) | 2 % | 2427.84 | 48.56 |
|  |  | Total |  |  | 2476.4 |

**C75** Ud MEZCLA Y DISTRIBUCIÓN DE SEÑAL
1 Ud × 5817.74 = 5817.74
modelo marca (o similar y equivalente)
MESA DE MEZCLAS DIGITAL Mesa digital con previos MIDAS y electronica de dinamica, efectos KLARK TEKNIK de 32 canales, 16-Bus, 6aux sends y returns, 8stereo FX returns,6 matrices de mixer,8 grupos DCA, Grabación multicanal FW/USB, 25 faders, pantalla tfta color. LCD, DCA, BUS, DINÁMICA Y EQ por canal. interface de entrada separada de la interface de salida. 8FX SLOTS, P16,s16 conexion. AES EBU Stereo digital output. X32-EU BEHRINGER
MESA DE MEZCLAS DIGITAL Snake digital de 16 canales programables con control remoto de previos y Puerto dual Network AES50 con Tecnologia Klark teknik Supermac con integración ultranet para los sistemas de monitoreo POWERPLAY P16. 8 Xlr otuputs. Metersde display, Dual ADAT
outputs, Midi in/out bidireccional, USB updates. 2 U de rack. Dimensiones: 482x225x89mm. Peso :4,7kg DIGITAL SNAKE S16 BEHRINGER
MONITOR DE ESTUDIO autoamplificado de 20 vatios, 2 vias 4" + 7/8". MSP3 YAMAHA
PATCH PANEL AUDIO 2x48 PT1665 PINANSON
DISTRIBUIDOR/SPLITTER de 2 entradas, 16 salidas DA 216S RANE

| Código | Ud | Descripción | Rendimiento | Precio | Importe |
|---|---|---|---|---|---|
| OOFICIAL1A | Hr | Oficial de 1ª | 14.385 | 11.33 | 162.98 |
| OPEONORD | Hr | Peón ordinario | 14.385 | 9.08 | 130.62 |
| PC75002 | Ud | Equipos mezcla y distribución señal i/ material aux. (material; 26/05/2013) | 1 | 5353.6 | 5353.60 |
| %MMA | % | Maquinaria y Medios Auxiliares | 1 % | 5647.20 | 56.47 |
| %CI | % | Costes indirectos..(s/total) | 2 % | 5703.67 | 114.07 |
|  |  | Total |  |  | 5817.74 |

**C76** Ud MONITORES DE ESCENARIO
4 Ud × 674.68 = 2698.72
RECINTO P.A (AUTOAMPLIFICADO) Caja compacta activa autoamplificada. Potencia 200 W. 1x8'' y 1x1.3''. Entrada micro/línea en XLR3. Salida línea en XLR3. Pole Mount Integrado.
Modelo Samson y marca Auro D208 o similar y equivalente.

| Código | Ud | Descripción | Rendimiento | Precio | Importe |
|---|---|---|---|---|---|
| OOFICIAL1A | Hr | Oficial de 1ª | 15.853 | 11.33 | 179.61 |
| PC76002 | Ud | Monitores escenario i/ material aux. (material; 26/05/2013) | 1 | 475.29 | 475.29 |
| %MMA | % | Maquinaria y Medios Auxiliares | 1 % | 654.90 | 6.55 |
| %CI | % | Costes indirectos..(s/total) | 2 % | 661.45 | 13.23 |
|  |  | Total |  |  | 674.68 |

**C77** Ud MICROFONÍA Y CAPTACIÓN DEL SONIDO
1 Ud × 5499.65 = 5499.65
modelo marca (o similar y equivalente)
MICRÓFONO TIPO FLEXO para conferencias y lecturas. Flexo de 30 cm. Incorpora base de sobremesa con interruptor y LED. Cápsula supercardioide de condensador. MX412D/N - R184B SHURE
MICRÓFONO INALÁMBRICO DE MANO con receptor fijo, hasta 24 frecuencias por banco programables. EW335-G3 SENNHEISER
MICRÓFONO INALÁMBRICO DE SOLAPA con receptor fijo, hasta 24 frecuencias por banco programable. EW322-G3 SENNHEISER
ANTENA OMNIDIRECCIONAL omnidireccional UHF. A 1031-U SENNHEISER
SPLITTER ANTENAS activo EW-G3 ASA 1 SENNHEISER

| Código | Ud | Descripción | Rendimiento | Precio | Importe |
|---|---|---|---|---|---|
| OOFICIAL2A | Hr | Oficial 2ª | 17.545 | 10.04 | 176.15 |
| PC77002 | Ud | Equipos captación sonido i/ material aux. (material; 26/05/2013) | 1 | 5162.28 | 5162.28 |
| %MMA | % | Maquinaria y Medios Auxiliares | 1 % | 5338.43 | 53.38 |
| %CI | % | Costes indirectos..(s/total) | 2 % | 5391.81 | 107.84 |
|  |  | Total |  |  | 5499.65 |

## C8 ESPECIALES CONECTIVIDAD DE AUDITORIO
Importe: 3516.61

**C81** Ud PANELES Y CAJAS DE CONEXIONES
1 Ud × 3516.61 = 3516.61
4 UD. PANEL DE CONEXIONES VGA con conectores Sub-D-15 (VGA),Serie P (Panel Standard),con 10 conectores Sub-D-15 por fila,para Conexión de señales.
2 UD. PANEL DE CONEXIONES HDMI con conectores HDMI, con 10 conectores por fila, para conexión de señales digitales.
3 UD. PANEL DE CONEXIONES RJ45 Patch panel de 1U y de formato 19" para ser instalado en un armario rack. Dispone de 24 conectores RJ45 UTP 568B CAT6. Color negro...
3 UD. CAJA DE CONEXIONES ESCENARIO FRONTAL:
- 4 XLR-3H
- 2 XLR-3M
- 1 VGA In
- 1 Minijack
- 1 HDMI In
- 1 VGA Out
- 1 HDMI Out
- 2 RJ-45
- 2 Shuko
2 UD. CAJA DE CONEXIONES ESCENARIO TRASERAS
- 4 XLR-3H
- 2 XLR-3M
- 1 VGA Out
- 1 HDMI Out
- 2 RJ-45
- 2 Shuko
CAJA CONEXIONES CONTROL:
- 1 LK54
- 1 LK25
- 4 VGA In
- 4 HDMI In
- 4 Minijack
- 4 VGA Out
- 4 RJ-45
CAJA ALIMENTACIÓN ELÉCTRICA Y DATOS CONTROL:
- 16 Shuko
- 4 RJ-45
Latiguillo de 3 metros con multiconector aereo macho tipo LK54 y y otro extremo tipo "fan out" de 16 XLR-3 Machos.
Latiguillo de 3 metros con un extremo mecanizado con multiconector aereo macho tipo LK25 y otro extremo tipo "fan out" de 8 XLR-3 hembra.
Marca Pinanson o similar y equivalente.

| Código | Ud | Descripción | Rendimiento | Precio | Importe |
|---|---|---|---|---|---|
| OOFICIAL1A | Hr | Oficial de 1ª | 9.139 | 11.33 | 103.54 |
| OPEONORD | Hr | Peón ordinario | 9.139 | 9.08 | 82.98 |
| PC81002 | Ud | Paneles y cajas conexiones i/ material aux. (material; 26/05/2013) | 1 | 3227 | 3227.00 |
| %MMA | % | Maquinaria y Medios Auxiliares | 1 % | 3413.52 | 34.14 |
| %CI | % | Costes indirectos..(s/total) | 2 % | 3447.66 | 68.95 |
|  |  | Total |  |  | 3516.61 |

## C9 ESPECIALES PROYECCIÓN Y SISTEMA DE VÍDEO DE SALAS POLIVALENTES
Importe: 7037.5

**C91** Ud PANTALLA DE PROYECCIÓN ADG INCEEL (SALAS 1 Y 3)
2 Ud × 805.56 = 1611.12
PANTALLA DE PROYECCIÓN ADG Inceel. Para encastrar en falso techo. Area útil: 220 x 165 (relación de aspecto 4:3). Ajustable a relación de aspecto 16:10. Tela Blanco Mate. Incluye barras de 50cm. para instalar a 1 m. de altura máximo. Selector unipolar para control.
Modelo Pade0074, marca ADG o similar y equivalente

| Código | Ud | Descripción | Rendimiento | Precio | Importe |
|---|---|---|---|---|---|
| OAYUDANTE | Hr | Ayudante | 7.107 | 9.72 | 69.08 |
| PC91002 | Ud | Pantalla Proyección ADG INCEEL i/material aux. (material; 27/05/2013) | 1 | 712.86 | 712.86 |
| %MMA | % | Maquinaria y Medios Auxiliares | 1 % | 781.94 | 7.82 |
| %CI | % | Costes indirectos..(s/total) | 2 % | 789.76 | 15.80 |
|  |  | Total |  |  | 805.56 |

**C92** Ud PROYECTOR 3LCD ( SALAS 1 Y 3)
2 Ud × 2590.32 = 5180.64
PROYECTOR 3LCD multimedia resolución WXGA (1280x800). Alta luminosidad. Incluye lente estándard. Lentes intercambiables. Desplazamiento de la lente. Instalación y funcionamiento sencillos. Bajo mantenimiento con lámpara de larga duración. Consultar precio para operaciones especiales. Luminosidad: 4500 Lumens. Peso: 6,7kg. Óptica: Incluye lente estándard. Nivel de ruido: 28 dB (modo económico). Conexiones: 1 RCA, 1 S-Video, 2 Componentes, 1 HDMI, 1 1-BNC, 1 RJ-45, 1 RS-232C
Modelo EB-G5650W, marca Epson o similar y equivalente.

| Código | Ud | Descripción | Rendimiento | Precio | Importe |
|---|---|---|---|---|---|
| OPEONESP | Hr | Peón especialista | 7.349 | 9.4 | 69.08 |
| PC92002 | Ud | Proyector 3LCD i/ material aux. (material; 27/05/2013) | 1 | 2445.31 | 2445.31 |
| %MMA | % | Maquinaria y Medios Auxiliares | 1 % | 2514.39 | 25.14 |
| %CI | % | Costes indirectos..(s/total) | 2 % | 2539.53 | 50.79 |
|  |  | Total |  |  | 2590.32 |

**C93** Ud SOPORTE DE TECHO PARA PROYECTOR DE VÍDEO (SALAS 1 Y 3)
2 Ud × 122.87 = 245.74
SOPORTE DE TECHO PARA PROYECTOR DE VÍDEO en color negro. Incluye de serie UniSlide X. Completamente instalado y con la parte proporcional de pequeño material.
Modelo AE015001, marca SMS o similar y equivalente.

| Código | Ud | Descripción | Rendimiento | Precio | Importe |
|---|---|---|---|---|---|
| OPEONESP | Hr | Peón especialista | 1.837 | 9.4 | 17.27 |
| PC93002 | Ud | Soporte Proyector i/ material aux. (material; 27/05/2013) | 1 | 102 | 102.00 |
| %MMA | % | Maquinaria y Medios Auxiliares | 1 % | 119.27 | 1.19 |
| %CI | % | Costes indirectos..(s/total) | 2 % | 120.46 | 2.41 |
|  |  | Total |  |  | 122.87 |

## C10 ESPECIALE SONORIZACIÓN Y MICROFONÍA DE SALAS POLIVALENTES
Importe: 12146.98

**C1001** Ud ALTAVOZ EMPOTRAR
15 Ud × 108.28 = 1624.20
ALTAVOZ EMPOTRAR de 2,25” con salida bass-reflex. Incluye Transformador de línea de 100 V/70V con potencia 16 W. Conector cerámico y fusible térmico de acuerdo con las normativas Europeas (normativa de incendios. IEC 60849). Dispersión 170° cónicos. Respuesta en frecuencia: 80 Hz–16 KHz.Acabados en Negro y
Blanco (pintable). Dimensiones: 23,8 cm (Ø Exterior) x 17,9 cm (Fondo). Ø hueco: 20,3 cm.Peso: 1,8 kg. Color blanco
Modelo DS16F y Marca Bose o similar y equivalente.

| Código | Ud | Descripción | Rendimiento | Precio | Importe |
|---|---|---|---|---|---|
| OOFICIAL1A | Hr | Oficial de 1ª | 0.25 | 11.33 | 2.83 |
| OPEONORD | Hr | Peón ordinario | 0.64 | 9.08 | 5.81 |
| PC1001002 | Ud | Altavoz empotrar i/material aux (material; 27/05/2013) | 1 | 96.47 | 96.47 |
| %MMA | % | Maquinaria y Medios Auxiliares | 1 % | 105.11 | 1.05 |
| %CI | % | Costes indirectos..(s/total) | 2 % | 106.16 | 2.12 |
|  |  | Total |  |  | 108.28 |

**C1002** Ud MICRÓFONO TIPO FLEXO
4 Ud × 422.22 = 1688.88
MICRÓFONO TIPO FLEXO para conferencias y lecturas. Flexo de 30 cm. Incorpora base de sobremesa con interruptor y LED. Cápsula supercardioide de condensador.
Modelo MX412D/N - R184B, marca Shure o similar y equivalente.

| Código | Ud | Descripción | Rendimiento | Precio | Importe |
|---|---|---|---|---|---|
| OPEONESP | Hr | Peón especialista | 0.735 | 9.4 | 6.91 |
| PC1002002 | Ud | Micrófono Tipo Flexo i/material aux. (material; 27/05/2013) | 1 | 402.93 | 402.93 |
| %MMA | % | Maquinaria y Medios Auxiliares | 1 % | 409.84 | 4.10 |
| %CI | % | Costes indirectos..(s/total) | 2 % | 413.94 | 8.28 |
|  |  | Total |  |  | 422.22 |

**C1003** Ud PROCESADOR CONFIGURACIÓN ABIERTA
1 Ud × 3650.7 = 3650.70
PROCESADOR CONFIGURACIÓN ABIERTA que puede trabajar en red de audio Dante. Entradas y salidas fijas. 12 entradas mic /línea y 8 salidas. 8 salidas lógicas. Puertos de red de audio redundantes Dante con switch interno de un gigabit que elimina la necesidad de un switch externo en la mayoría de sistemas. Ethernet para configuración y control,
RS232 para otros sistemas de control. Se puede controlar mediante los paneles ARC, ARC_WEB app, SymNet, SymVue, y pantallas táctiles. 4 entradas de control externo. Respuesta de frecuencia: 20Hz - 20KHz ± 0,5
dB.Rango dinámico: 114 dB ponderación A. Latencia: 0,88 mS de la entrada a la salida.
Modelo Radius 12x8 y marca Symetrix o similar y equivalente.

| Código | Ud | Descripción | Rendimiento | Precio | Importe |
|---|---|---|---|---|---|
| OOFICIAL1A | Hr | Oficial de 1ª | 1 | 11.33 | 11.33 |
| OPEONORD | Hr | Peón ordinario | 7.882 | 9.08 | 71.57 |
| PC1003002 | Ud | Procesador Conf. Abierta i/ material aux. (material; 27/05/2013) | 1 | 3460.78 | 3460.78 |
| %MMA | % | Maquinaria y Medios Auxiliares | 1 % | 3543.68 | 35.44 |
| %CI | % | Costes indirectos..(s/total) | 2 % | 3579.12 | 71.58 |
|  |  | Total |  |  | 3650.7 |

**C1004** Ud MÓDULO DE AMPLIACIÓN
1 Ud × 2432.84 = 2432.84
Módulo de ampliación de 12 entradas micro/línea con +48V Phantom incluida para expandir sistemas Symnet
Edge o Radius. Comunicación mediante 2 puertos Dante. 1U rack
Modelo xIN 12, marca Symetrix o similar y equivalente.

| Código | Ud | Descripción | Rendimiento | Precio | Importe |
|---|---|---|---|---|---|
| OPEONESP | Hr | Peón especialista | 9.186 | 9.4 | 86.35 |
| PC1004002 | Ud | Módulo Ampliación i/ material aux. (material; 27/05/2013) | 1 | 2275.17 | 2275.17 |
| %MMA | % | Maquinaria y Medios Auxiliares | 1 % | 2361.52 | 23.62 |
| %CI | % | Costes indirectos..(s/total) | 2 % | 2385.14 | 47.70 |
|  |  | Total |  |  | 2432.84 |

**C1005** Ud AMPLIFICADOR MULTICANAL
1 Ud × 1967.76 = 1967.76
AMPLIFICADOR MULTICANAL 8X200W @ 4? - NG, SP, AR, CC, EQ. 20Kg.
Modelo 8x200, marca Bittner o similar y equivalente.

| Código | Ud | Descripción | Rendimiento | Precio | Importe |
|---|---|---|---|---|---|
| OOFICIAL1A | Hr | Oficial de 1ª | 6.401 | 11.33 | 72.52 |
| PC1005002 | Ud | Amplificador Multicanal i/ material aux. (material; 27/05/2013) | 1 | 1837.56 | 1837.56 |
| %MMA | % | Maquinaria y Medios Auxiliares | 1 % | 1910.08 | 19.10 |
| %CI | % | Costes indirectos..(s/total) | 2 % | 1929.18 | 38.58 |
|  |  | Total |  |  | 1967.76 |

**C1006** Ud BANCO DE TRANSFORMADORES
1 Ud × 782.6 = 782.60
BANCO DE TRANSFORMADORES 100V de 19” con 8 transformadores a línea de 100V / 200W, 30Kg.(Cod. P8XT200)
Modelo 8xT200 y marca Bittner o similar y equivalente.

| Código | Ud | Descripción | Rendimiento | Precio | Importe |
|---|---|---|---|---|---|
| OOFICIAL1A | Hr | Oficial de 1ª | 3.385 | 11.33 | 38.35 |
| OPEONORD | Hr | Peón ordinario | 3.385 | 9.08 | 30.74 |
| PC1006002 | Ud | Banco Transformadores i/material aux. (material; 27/05/2013) | 1 | 690.56 | 690.56 |
| %MMA | % | Maquinaria y Medios Auxiliares | 1 % | 759.65 | 7.60 |
| %CI | % | Costes indirectos..(s/total) | 2 % | 767.25 | 15.35 |
|  |  | Total |  |  | 782.6 |

## C11 ESPECIALE CONECTIVIDAD DE SALAS POLIVALENTES
Importe: 2643.76

**C111** Ud CAJA DE CONEXIONES DE SALA POLIVALENTE 1
4 Ud × 351.57 = 1406.28
CAJA CONEXIONES SALA POLIVALENTE 1:
- 2 XLR-3F
- 1 XLR-3M
- 1 VGA In
- 1 Minijack
- 1 VGA Out
- 1 HDMI Out
- 1 XLR-3M
- 2 RJ-45
- 2 Schuko
Marca Pinanson o similar y equivalente.

| Código | Ud | Descripción | Rendimiento | Precio | Importe |
|---|---|---|---|---|---|
| OOFICIAL1A | Hr | Oficial de 1ª | 1.1 | 11.33 | 12.46 |
| OPEONORD | Hr | Peón ordinario | 1.1 | 9.08 | 9.99 |
| PC111002 | Ud | Caja conexiones SP1 i/material aux. (material; 27/05/2013) | 1 | 318.82 | 318.82 |
| %MMA | % | Maquinaria y Medios Auxiliares | 1 % | 341.27 | 3.41 |
| %CI | % | Costes indirectos..(s/total) | 2 % | 344.68 | 6.89 |
|  |  | Total |  |  | 351.57 |

**C112** Ud CAJA DE CONEXIONES DE SALA POLIVALENTE 3
4 Ud × 309.37 = 1237.48
CAJA CONEXIONES SALA POLIVALENTE 3:
- 2 XLR-3F
- 1 XLR-3M
- 1 VGA In
- 1 Minijack
- 1 VGA Out
- 1 HDMI Out
- 1 XLR-3M
- 2 RJ-45
- 2 Schuko
Marca Pinanson o similar y equivalente.

| Código | Ud | Descripción | Rendimiento | Precio | Importe |
|---|---|---|---|---|---|
| OOFICIAL1A | Hr | Oficial de 1ª | 1.1 | 11.33 | 12.46 |
| OPEONORD | Hr | Peón ordinario | 1.1 | 9.08 | 9.99 |
| PC112002 | Ud | Caja conexiones SP3 i/material aux. (material; 27/05/2013) | 1 | 277.85 | 277.85 |
| %MMA | % | Maquinaria y Medios Auxiliares | 1 % | 300.30 | 3.00 |
| %CI | % | Costes indirectos..(s/total) | 2 % | 303.30 | 6.07 |
|  |  | Total |  |  | 309.37 |

## C12 ESPECIALE CONTROL
Importe: 7508.55

**C121** Ud CABINA DE CONTROL
1 Ud × 7234.03 = 7234.03
MODELO MARCA (SIMILAR O EQUIVALENTE)
UNIDAD CENTRAL DE CONTROL A rack-mountable 3-Series™ control processor offering immense power, expanded memory, numerous integrated control ports and optional control card expansion slots. Features an isolated control subnet providing a Gigabit Ethernet LAN dedicated for Crestron devices. AV3 CRESTRON
CONTROLADOR RELÉ DE 4 x 10A para rail DIN. Max. 40A por módulo DDRC420FR DYNALITE
PANTALLA TÁCTIL DE CONTROL A space-saving wall, lectern or tabletop touch screen featuring a clean, contemporary appearance with edge-to-edge glass and Core 3 UI; graphics. Additional features include high-performance H.264 video, Rava; SIP Intercom, PoE and standard gang-box installation. TSW-1050-B CRESTRON
SOPORTE PARA PANTALLA TÁCTILSoporte para instalación en sobremesa para pantalla táctil TSW-1050-TTK-B CRESTRON
PUNTO ACCESO WIFI AIRGIGA IFN - AP Interior 2.4 GHz. 802.11N 2T2R - 1 Ethernet - 2 Antenas AIRGIGA IFN MIKROTIK

| Código | Ud | Descripción | Rendimiento | Precio | Importe |
|---|---|---|---|---|---|
| OOFICIAL1A | Hr | Oficial de 1ª | 7.615 | 11.33 | 86.28 |
| OPEONORD | Hr | Peón ordinario | 7.615 | 9.08 | 69.14 |
| PC12100002 | Ud | Cabina Control i/material aux. (material; 27/05/2013) | 1 | 6866.55 | 6866.55 |
| %MMA | % | Maquinaria y Medios Auxiliares | 1 % | 7021.97 | 70.22 |
| %CI | % | Costes indirectos..(s/total) | 2 % | 7092.19 | 141.84 |
|  |  | Total |  |  | 7234.03 |

**C123** Ud CONTROL ELEMENTOS COMUNES
1 Ud × 274.52 = 274.52
SWITCH PoE ETHERNET Netgear ProSafe FS728TP 24 Port 10/100 Smart Switch with 4 Gigabit Ports and 24 Ports PoE - Conmutador - Gestionado - 24 x 10/100 + 2 x Gigabit SFP combinado + 2 x 10/100/1000 - sobremesa - PoE
MODELO MARCA (SIMILAR O EQUIVALENTE)
FS728TP NETGEAR

| Código | Ud | Descripción | Rendimiento | Precio | Importe |
|---|---|---|---|---|---|
| OOFICIAL1A | Hr | Oficial de 1ª | 1.692 | 11.33 | 19.170 |
| OPEONORD | Hr | Peón ordinario | 1.692 | 9.08 | 15.363 |
| PC1230002 | Ud | COntrol elementos Comunes i/ material aux. (material; 27/05/2013) | 1 | 231.94 | 231.940 |
| %MMA | % | Maquinaria y Medios Auxiliares | 1 % | 266.473 | 2.665 |
| %CI | % | Costes indirectos..(s/total) | 2 % | 269.138 | 5.383 |
|  |  | Total |  |  | 274.52 |

## C13 ESPECIALE INFRAESTRUCTURA
Importe: 1645.77

**C131** Ud INFRAESTRUCTURA
1 Ud × 1645.77 = 1645.77
MODELO
MARCA (SIMILAR O EQUIVALENTE)
RACK 42U 32310442 Retex
RACK 6U TIPO FLIGHT CASE
REGLETAS ELÉCTRICA 8 TOMAS, TOTAL 16A 24155318 Retex
BANDEJA PARA PARA EQUIPOS 32215904 Retex
SET DE 4 RUEDAS 32215226 Retex
CEPILLO PASACABLES 32215510 Retex
TAPA CIEGA 1U 24030219 Retex

| Código | Ud | Descripción | Rendimiento | Precio | Importe |
|---|---|---|---|---|---|
| OOFICIAL1A | Hr | Oficial de 1ª | 8.461 | 11.33 | 95.86 |
| OPEONORD | Hr | Peón ordinario | 8.461 | 9.08 | 76.83 |
| PC1310002 | Ud | Material Infraestructura i/material aux. (material; 27/05/2013) | 1 | 1424.83 | 1424.83 |
| %MMA | % | Maquinaria y Medios Auxiliares | 1 % | 1597.52 | 15.98 |
| %CI | % | Costes indirectos..(s/total) | 2 % | 1613.50 | 32.27 |
|  |  | Total |  |  | 1645.77 |

## C14 ESPECIALE CABLEADO Y MANO DE OBRA
Importe: 15629.15

**C141** Ud CABLEADO Y MANO DE OBRA
1 Ud × 15629.15 = 15629.15
MODELO MARCA (SIMILAR O EQUIVALENTE)
CABLE CAT6, FTP. 0499HF Percon
CABLE REF. AK 62 AL HF 0209HF Percon
CABLE REF. AK 82 AL HF 0202HF Percon
CABLE REF. AK 220 AL HF 0109HF Percon
CABLE REF. AL 240 HF 0126HF Percon
CABLE REF. MDC 1.5 HDMI 26-667-01 Extron
CABLE REF. HDMI M-M Pro/12 26-650-12 Extron
CABLE REF. VK 520 HF 0372HF Percon
MANO DE OBRA DE TENDIDO DE CABLEADOS, INSTALACIÓN DE EQUIPOS EN SALAS Y CONEXIONADO DEL SISTEMA
PROGRAMACIÓN SISTEMA CONTROL
PUESTA A PUNTO DE LA INSTALACIÓN

| Código | Ud | Descripción | Rendimiento | Precio | Importe |
|---|---|---|---|---|---|
| OOFICIAL1A | Hr | Oficial de 1ª | 73.367 | 11.33 | 831.25 |
| OAYUDANTE | Hr | Ayudante | 73.367 | 9.72 | 713.13 |
| OPEONORD | Hr | Peón ordinario | 73.367 | 9.08 | 666.17 |
| OC1410001 | Hr | Mano de Obra Cableado Instalaciones Especiales (mano de obra; 27/05/2013) | 64 | 34.54 | 2210.56 |
| PC1410002 | Ud | Cableado Instalaciones Especiales i/ material aux. (material; 27/05/2013) | 1 | 10749.88 | 10749.88 |
| %MMA | % | Maquinaria y Medios Auxiliares | 1 % | 15170.99 | 151.71 |
| %CI | % | Costes indirectos..(s/total) | 2 % | 15322.70 | 306.45 |
|  |  | Total |  |  | 15629.15 |
